# Cierre triángulo (2 unid.) + llave (1 unid) - de IDE Electric

- Propiedad del archivo: CONSTRUNARIO
- Formato: FIEBDC-3/2012
- Programa: Construnario Versión 3.51
- Fecha de los precios: 01/03/2023
- Divisa: EUR

**92000** u Cierre triángulo (2 unid.) + llave (1 unid) - de IDE Electric
Precio: 3.98
Para Series: Ecology - Star. Código EAN: 8431044060415 Código ETIM 6.0: EC000327
