# Acondicionador superficie 2000 W - de IDE Electric

- Propiedad del archivo: CONSTRUNARIO
- Formato: FIEBDC-3/2012
- Programa: Construnario Versión 3.51
- Fecha de los precios: 01/03/2023
- Divisa: EUR

**AS2000_230** u Acondicionador superficie 2000 W - de IDE Electric
Precio: 4600.25
Acondicionador de superficie monofásico. Código EAN: 8431044250496 Código ETIM 6.0: EC000855
