# Panel lateral cámara embarrado, referencia PLCE3050 de IDE. 300x500 (2 ud.) - de IDE Electric

- Propiedad del archivo: CONSTRUNARIO
- Formato: FIEBDC-3/2012
- Programa: Construnario Versión 3.51
- Fecha de los precios: 01/03/2023
- Divisa: EUR

| Código | Ud | Descripción | Precio |
|---|---|---|---|
| PLCE3050 | u | Panel lateral cámara embarrado, referencia PLCE3050 de IDE. 300x500 (2 ud.) - de IDE Electric | 141.97 |
