# Enchufe rápido de punzón, referencia VNKEN0904F de Vinckle. Serie VSA ISO-A, 1/4, hembra

- Propiedad del archivo: CONSTRUNARIO
- Formato: FIEBDC-3/2012
- Programa: Construnario Versión 3.51
- Fecha de los precios: 11/10/2022
- Divisa: EUR

| Código | Ud | Descripción |
|---|---|---|
| VNKEN0904F | u | Enchufe rápido de punzón, referencia VNKEN0904F de Vinckle. Serie VSA ISO-A, 1/4, hembra |
