# Bidé de pie, 360 x 560 mm, Blanco, referencia 5461 00 01 de la serie O.novo de Villeroy

- Propiedad del archivo: CONSTRUNARIO
- Formato: FIEBDC-3/2012
- Programa: Construnario Versión 3.51
- Fecha de los precios: 02/11/2022
- Divisa: EUR

**54610001** u Bidé de pie, 360 x 560 mm, Blanco, referencia 5461 00 01 de la serie O.novo de Villeroy
Precio: 162.00
- Bidé de pie. - Medidas: 360 x 560 mm - Color: Blanco Código EAN: 4051202081119
