# 583401.21 Cable S12 con 12 contactos de control para UIM

- Propiedad del archivo: CONSTRUNARIO
- Formato: FIEBDC-3/2012
- Programa: Construnario Versión 3.51
- Fecha de los precios: 25/01/2023
- Divisa: EUR

**583401.21** u 583401.21 Cable S12 con 12 contactos de control para UIM
Cable con regletero para fijación en carril DIN y conexión de 12 líneas de contacto para
