# Baldosa de gres porcelánico modelo Millenia de Cicogrés. 60,5x60,5. Gris antislip

- Propiedad del archivo: CONSTRUNARIO
- Formato: FIEBDC-3/2012
- Programa: Construnario Versión 3.51
- Fecha de los precios: 22/10/2023
- Divisa: EUR

| Código | Ud | Descripción |
|---|---|---|
| MILLENIA | m2 | Baldosa de gres porcelánico modelo Millenia de Cicogrés. 60,5x60,5. Gris antislip |
