# Batería de 12Vcc 150 Ah AFT para sistema de megafonía y evacuación por voz PA/VA, referencia AKU-150-12AFT de Carrier

- Propiedad del archivo: CONSTRUNARIO
- Formato: FIEBDC-3/2012
- Programa: Construnario Versión 3.51
- Fecha de los precios: 12/04/2023
- Divisa: EUR

| Código | Ud | Descripción |
|---|---|---|
| AKU15012AFT | u | Batería de 12Vcc 150 Ah AFT para sistema de megafonía y evacuación por voz PA/VA, referencia AKU-150-12AFT de Carrier |
