# Transformador para antipánico eFAST TOUCH

- Propiedad del archivo: CONSTRUNARIO
- Formato: FIEBDC-3/2012
- Programa: Construnario Versión 3.51
- Fecha de los precios: 17/02/2023
- Divisa: EUR

**07060.01.0** u Transformador para antipánico eFAST TOUCH
Precio: 128.10
Transformador para antipánico eFAST TOUCH (220/12 Vca). Potencia de 40 VA. Instalación por carril DIN.
