# Cuadradillo CISA Antipánico en acero, seccionado 9mm 45x55mm

- Propiedad del archivo: CONSTRUNARIO
- Formato: FIEBDC-3/2012
- Programa: Construnario Versión 3.51
- Fecha de los precios: 17/02/2023
- Divisa: EUR

**07083.52.0** u Cuadradillo CISA Antipánico en acero, seccionado 9mm 45x55mm
Precio: 8.44
Cuadradillo CISA Antipánico en acero seccionado 9mm 45x55mm.
