# Cuadradillo CISA en acero 9mm 55mm

- Propiedad del archivo: CONSTRUNARIO
- Formato: FIEBDC-3/2012
- Programa: Construnario Versión 3.51
- Fecha de los precios: 17/02/2023
- Divisa: EUR

**07083.70.0** u Cuadradillo CISA en acero 9mm 55mm
Precio: 2.69
Cuadradillo CISA Antipánico en acero 9mm 55mm
