# Placa prefijación cierrapuertas CISA D6200, gris

- Propiedad del archivo: CONSTRUNARIO
- Formato: FIEBDC-3/2012
- Programa: Construnario Versión 3.51
- Fecha de los precios: 17/02/2023
- Divisa: EUR

| Código | Ud | Descripción | Precio |
|---|---|---|---|
| 1502097 | u | Placa prefijación cierrapuertas CISA D6200, gris | 31.77 |
