# Tapa ciega, referencia 10033 de BJC. Blanco

- Propiedad del archivo: CONSTRUNARIO
- Formato: FIEBDC-3/2012
- Programa: Construnario Versión 3.51
- Fecha de los precios: 02/03/2023
- Divisa: EUR

**BJC10033** u Tapa ciega, referencia 10033 de BJC. Blanco
Precio: 16.01
Disponible hasta agotar existencias. Tapa ciega Código EAN: 8421870139133
