# Marco 3 elementos horizontal, referencia 18003 de las series Iris y Mega de BJC. Blanco

- Propiedad del archivo: CONSTRUNARIO
- Formato: FIEBDC-3/2012
- Programa: Construnario Versión 3.51
- Fecha de los precios: 02/03/2023
- Divisa: EUR

**BJC18003** u Marco 3 elementos horizontal, referencia 18003 de las series Iris y Mega de BJC. Blanco
Precio: 13.50
3 elementos horizontal. 85x226 mm Código EAN: 8421870058212 Código ETIM 8.0: EC000007
