# Interruptor bipolar blanco

- Propiedad del archivo: CONSTRUNARIO
- Formato: FIEBDC-3/2012
- Programa: Construnario Versión 3.51
- Fecha de los precios: 02/03/2023
- Divisa: EUR

**BJC185008** u Interruptor bipolar blanco
Precio: 17.89
Interruptor bipolar blanco BJC, con referencia 185008 de la familia Iris Código EAN: 8421870636380 Código ETIM 8.0: EC001590
