# Juego de teclas conmutador/pulsador, con difusor referencia 18715-OD de BJC. Dorado odisea

- Propiedad del archivo: CONSTRUNARIO
- Formato: FIEBDC-3/2012
- Programa: Construnario Versión 3.51
- Fecha de los precios: 02/03/2023
- Divisa: EUR

**BJC18715_ODL** u Juego de teclas conmutador/pulsador, con difusor referencia 18715-OD de BJC. Dorado odisea
Precio: 9.59
16 A + 10 A 250 V~ Código EAN: 8421870054191 Código ETIM 8.0: EC000011
