# Tapa R/TV-SAT blanco

- Propiedad del archivo: CONSTRUNARIO
- Formato: FIEBDC-3/2012
- Programa: Construnario Versión 3.51
- Fecha de los precios: 02/03/2023
- Divisa: EUR

**BJC21320** u Tapa R/TV-SAT blanco
Precio: 2.88
Tapa R/TV-SAT blanco BJC, con referencia 21320 de la familia Coral Código EAN: 8421870120476 Código ETIM 8.0: EC000011
