# Salida de cables blanco polar sin garras

- Propiedad del archivo: CONSTRUNARIO
- Formato: FIEBDC-3/2012
- Programa: Construnario Versión 3.51
- Fecha de los precios: 02/03/2023
- Divisa: EUR

**BJC23534** u Salida de cables blanco polar sin garras
Precio: 7.38
Salida de cables blanco polar sin garras BJC, con referencia 23534 de la familia Viva Código EAN: 8421870050018
