# Sistema de radio compacto, referencia 5TC1061 de BJC. Aluminio metalizado

- Propiedad del archivo: CONSTRUNARIO
- Formato: FIEBDC-3/2012
- Programa: Construnario Versión 3.51
- Fecha de los precios: 02/03/2023
- Divisa: EUR

**BJC5TC1061** u Sistema de radio compacto, referencia 5TC1061 de BJC. Aluminio metalizado
Precio: 293.72
Sistema de radio compacto Código EAN: 4001869393193
