# Controlador horario de persiana, referencia 5TC1524 de BJC. Carbono metalizado

- Propiedad del archivo: CONSTRUNARIO
- Formato: FIEBDC-3/2012
- Programa: Construnario Versión 3.51
- Fecha de los precios: 02/03/2023
- Divisa: EUR

**BJC5TC1524** u Controlador horario de persiana, referencia 5TC1524 de BJC. Carbono metalizado
Precio: 230.87
230V, motores de persiana máximo 1000W Código EAN: 4001869271613 Código ETIM 8.0: EC000615
