# Marco con logo Siemens, referencia S23001 de la serie Viva de BJC. Blanco polar. 1 elemento

- Propiedad del archivo: CONSTRUNARIO
- Formato: FIEBDC-3/2012
- Programa: Construnario Versión 3.51
- Fecha de los precios: 02/03/2023
- Divisa: EUR

**BJCS23001** u Marco con logo Siemens, referencia S23001 de la serie Viva de BJC. Blanco polar. 1 elemento
Precio: 1.25
86 x 86 mm Código EAN: 8421870919445 Código ETIM 8.0: EC000007
