# Marco con logo Siemens, referencia S23003 de la serie Viva de BJC. Blanco polar. 3 elementos

- Propiedad del archivo: CONSTRUNARIO
- Formato: FIEBDC-3/2012
- Programa: Construnario Versión 3.51
- Fecha de los precios: 02/03/2023
- Divisa: EUR

**BJCS23003** u Marco con logo Siemens, referencia S23003 de la serie Viva de BJC. Blanco polar. 3 elementos
Precio: 3.55
86 x 228 mm Código EAN: 8421870690139 Código ETIM 8.0: EC000007
