# Tapón obturador para base de sirena, referencia B..CAP de Zettler

- Propiedad del archivo: CONSTRUNARIO
- Formato: FIEBDC-3/2012
- Programa: Construnario Versión 3.51
- Fecha de los precios: 14/03/2023
- Divisa: EUR

**557080001** u Tapón obturador para base de sirena, referencia B..CAP de Zettler
Precio: 9.32
Tapa para base de sirena VID/VAD blancos. Paquete de 5 unidades,precio unitario
