# Aislador RS485, modelo 4510S de Zettler

- Propiedad del archivo: CONSTRUNARIO
- Formato: FIEBDC-3/2012
- Programa: Construnario Versión 3.51
- Fecha de los precios: 14/03/2023
- Divisa: EUR

| Código | Ud | Descripción | Precio |
|---|---|---|---|
| 557202870 | u | Aislador RS485, modelo 4510S de Zettler | 593.91 |
