# Atenuador rotativo de impedancia constante AT-25 de Zettler

- Propiedad del archivo: CONSTRUNARIO
- Formato: FIEBDC-3/2012
- Programa: Construnario Versión 3.51
- Fecha de los precios: 14/03/2023
- Divisa: EUR

| Código | Ud | Descripción | Precio |
|---|---|---|---|
| 590001015 | u | Atenuador rotativo de impedancia constante AT-25 de Zettler | 88.11 |
