# 701P Detector óptico convencional de Zettler

- Propiedad del archivo: CONSTRUNARIO
- Formato: FIEBDC-3/2012
- Programa: Construnario Versión 3.51
- Fecha de los precios: 14/03/2023
- Divisa: EUR

**516900001** u 701P Detector óptico convencional de Zettler
Precio: 14.66
Detector óptico convencional. mod.. 701P
