# 701H Detector convencional termovelocimétrico de 60ºC de Zettler

- Propiedad del archivo: CONSTRUNARIO
- Formato: FIEBDC-3/2012
- Programa: Construnario Versión 3.51
- Fecha de los precios: 14/03/2023
- Divisa: EUR

**516900003** u 701H Detector convencional termovelocimétrico de 60ºC de Zettler
Precio: 13.31
Detector termovelocimétrico convencional mod.. 701H
