# Tubo de muestreo de inflamables JRG, referencia 350218429 de Georg Fischer. Tubería 8

- Propiedad del archivo: CONSTRUNARIO
- Formato: FIEBDC-3/2012
- Programa: Construnario Versión 3.51
- Fecha de los precios: 29/01/2024
- Divisa: EUR

**350218429** u Tubo de muestreo de inflamables JRG, referencia 350218429 de Georg Fischer. Tubería 8
Descripción: para 7306.240
