# Válvula de jardín, instalación antihieloy fijación en raíl, referencia 355641801 de Georg Fischer

- Propiedad del archivo: CONSTRUNARIO
- Formato: FIEBDC-3/2012
- Programa: Construnario Versión 3.51
- Fecha de los precios: 29/01/2024
- Divisa: EUR

**355641801** u Válvula de jardín, instalación antihieloy fijación en raíl, referencia 355641801 de Georg Fischer
Material: acero, galvanizado
