# Unión angular JRG, referencia 350759902 de Georg Fischer. 3/4"

- Propiedad del archivo: CONSTRUNARIO
- Formato: FIEBDC-3/2012
- Programa: Construnario Versión 3.51
- Fecha de los precios: 29/01/2024
- Divisa: EUR

**350759902** u Unión angular JRG, referencia 350759902 de Georg Fischer. 3/4"
Conexión: entrada rosca macho, salida rosca loca
