# Conducto de plástico, referencia 351062064 de Georg Fischer

- Propiedad del archivo: CONSTRUNARIO
- Formato: FIEBDC-3/2012
- Programa: Construnario Versión 3.51
- Fecha de los precios: 29/01/2024
- Divisa: EUR

**351062064** u Conducto de plástico, referencia 351062064 de Georg Fischer
Descripción: para válvula de asiento recto oculta Material: plastico
