# Tubería JRG Sanipex MT, bobinas, referencia 351612014 de Georg Fischer. d12x1.7/100m

- Propiedad del archivo: CONSTRUNARIO
- Formato: FIEBDC-3/2012
- Programa: Construnario Versión 3.51
- Fecha de los precios: 29/01/2024
- Divisa: EUR

**351612014** m Tubería JRG Sanipex MT, bobinas, referencia 351612014 de Georg Fischer. d12x1.7/100m
Descripción: en bobinas Material: tubo multicapa PE-X/AL/PE-X
