# Mordaza de sujeción de acero Sanipex, referencia 351600569 de Georg Fischer. d20

- Propiedad del archivo: CONSTRUNARIO
- Formato: FIEBDC-3/2012
- Programa: Construnario Versión 3.51
- Fecha de los precios: 29/01/2024
- Divisa: EUR

**351600569** u Mordaza de sujeción de acero Sanipex, referencia 351600569 de Georg Fischer. d20
Acero
