# Codo 45º PP-R, referencia 4302103200321 de Georg Fischer. d32

- Propiedad del archivo: CONSTRUNARIO
- Formato: FIEBDC-3/2012
- Programa: Construnario Versión 3.51
- Fecha de los precios: 29/01/2024
- Divisa: EUR

**4302103200321** u Codo 45º PP-R, referencia 4302103200321 de Georg Fischer. d32
Codo 45º PP-R d32
