# Escariador metálico, referencia 4301905040282 de Georg Fischer. d50-63

- Propiedad del archivo: CONSTRUNARIO
- Formato: FIEBDC-3/2012
- Programa: Construnario Versión 3.51
- Fecha de los precios: 29/01/2024
- Divisa: EUR

**4301905040282** u Escariador metálico, referencia 4301905040282 de Georg Fischer. d50-63
Escariador metálico d50-63
