# Reducción especial electrosoldable, referencia 761069605 de Georg Fischer. 75x20

- Propiedad del archivo: CONSTRUNARIO
- Formato: FIEBDC-3/2012
- Programa: Construnario Versión 3.51
- Fecha de los precios: 29/01/2024
- Divisa: EUR

**761069605** u Reducción especial electrosoldable, referencia 761069605 de Georg Fischer. 75x20
Reducción especial electrosoldable
