# Conexón roscada electrosoldable, rosca macho, referencia 760857219 de Georg Fischer. 50-1 1/2

- Propiedad del archivo: CONSTRUNARIO
- Formato: FIEBDC-3/2012
- Programa: Construnario Versión 3.51
- Fecha de los precios: 29/01/2024
- Divisa: EUR

**760857219** u Conexón roscada electrosoldable, rosca macho, referencia 760857219 de Georg Fischer. 50-1 1/2
Conexón roscada electrosoldable, rosca macho
