# Junta de brida, referencia 748440713 de Georg Fischer. d90

- Propiedad del archivo: CONSTRUNARIO
- Formato: FIEBDC-3/2012
- Programa: Construnario Versión 3.51
- Fecha de los precios: 29/01/2024
- Divisa: EUR

**748440713** u Junta de brida, referencia 748440713 de Georg Fischer. d90
Dureza: 70º Shore EPDM, 75º Shore FKM Apto para portabridas
