# Valla vertical en madera, referencia 638 008 de Rondino Road

- Propiedad del archivo: CONSTRUNARIO
- Formato: FIEBDC-3/2012
- Programa: Construnario Versión 3.51
- Fecha de los precios: 22/09/2023
- Divisa: EUR

**638008** m Valla vertical en madera, referencia 638 008 de Rondino Road
2,15x1.18m
