# Pavimento porcelánico gama Cement de Saloni. 45x45. Color: ceniza

- Propiedad del archivo: CONSTRUNARIO
- Formato: FIEBDC-3/2012
- Programa: Construnario Versión 3.51
- Fecha de los precios: 28/09/2023
- Divisa: EUR

**MCQ713** m2 Pavimento porcelánico gama Cement de Saloni. 45x45. Color: ceniza
Acabado natural. Liso
