# Azulejos de gresite para baño, serie Soul de Vidrepur. Color: BR Turquoise

- Propiedad del archivo: CONSTRUNARIO
- Formato: FIEBDC-3/2012
- Programa: Construnario Versión 3.51
- Fecha de los precios: 24/10/2023
- Divisa: EUR

| Código | Ud | Descripción |
|---|---|---|
| SOULBRTURQUOISE | m2 | Azulejos de gresite para baño, serie Soul de Vidrepur. Color: BR Turquoise |
