# Ladrillo refractario prensado de RA Cerámica. 22 x 11 x 2

- Propiedad del archivo: CONSTRUNARIO
- Formato: FIEBDC-3/2012
- Programa: Construnario Versión 3.51
- Fecha de los precios: 24/10/2023
- Divisa: EUR

| Código | Ud | Descripción |
|---|---|---|
| LADREF22112 | u | Ladrillo refractario prensado de RA Cerámica. 22 x 11 x 2 |
