# Tarjeta 1 relé, 24V, referencia AE/R24N1 de Aguilera - Equipos complementarios Aguilera

- Propiedad del archivo: CONSTRUNARIO
- Formato: FIEBDC-3/2012
- Programa: Construnario Versión 3.51
- Fecha de los precios: 14/11/2023
- Divisa: EUR

**AER24N1** u Tarjeta 1 relé, 24V, referencia AE/R24N1 de Aguilera - Equipos complementarios Aguilera
Precio: 20.60
Tarjeta 1 relé, 24V, referencia AE/R24N1 de Aguilera
