# AET-3KH - Válvula 3 vías (sistema de soplado manual) - Accesorios sistema de tuberías Aguilera

- Propiedad del archivo: CONSTRUNARIO
- Formato: FIEBDC-3/2012
- Programa: Construnario Versión 3.51
- Fecha de los precios: 14/11/2023
- Divisa: EUR

**AET-3KH** u AET-3KH - Válvula 3 vías (sistema de soplado manual) - Accesorios sistema de tuberías Aguilera
Precio: 304.00
Válvula 3 vías (sistema de soplado manual).
