# AEX/BDN-5 - Botellín piloto de disparo N2 de 4,7L - Varios Aguilera

- Propiedad del archivo: CONSTRUNARIO
- Formato: FIEBDC-3/2012
- Programa: Construnario Versión 3.51
- Fecha de los precios: 14/11/2023
- Divisa: EUR

| Código | Ud | Descripción | Precio |
|---|---|---|---|
| AEXBDN-5 | u | AEX/BDN-5 - Botellín piloto de disparo N2 de 4,7L - Varios Aguilera | 1383.50 |
