# AEX/DMB112 - Válvula de bola de 1 1/2? - Válvulas de bola Aguilera

- Propiedad del archivo: CONSTRUNARIO
- Formato: FIEBDC-3/2012
- Programa: Construnario Versión 3.51
- Fecha de los precios: 14/11/2023
- Divisa: EUR

| Código | Ud | Descripción | Precio |
|---|---|---|---|
| AEXDMB112 | u | AEX/DMB112 - Válvula de bola de 1 1/2? - Válvulas de bola Aguilera | 408.61 |
