# AEX/DMB114 - Válvula de bola de 1 1/4? - Válvulas de bola Aguilera

- Propiedad del archivo: CONSTRUNARIO
- Formato: FIEBDC-3/2012
- Programa: Construnario Versión 3.51
- Fecha de los precios: 14/11/2023
- Divisa: EUR

| Código | Ud | Descripción | Precio |
|---|---|---|---|
| AEXDMB114 | u | AEX/DMB114 - Válvula de bola de 1 1/4? - Válvulas de bola Aguilera | 236.51 |
