# AEX/SBCO1467 Batería 14 cilindros CO2 de 67 L - AEX/SBCO1467. Batería 14 cilindros CO2 de 67 L Aguilera

- Propiedad del archivo: CONSTRUNARIO
- Formato: FIEBDC-3/2012
- Programa: Construnario Versión 3.51
- Fecha de los precios: 14/11/2023
- Divisa: EUR

**AEXSBCO1467** u AEX/SBCO1467 Batería 14 cilindros CO2 de 67 L - AEX/SBCO1467. Batería 14 cilindros CO2 de 67 L Aguilera
Precio: 14616.00
Batería 14 cilindros CO2 de 67 L de Aguilera Electrónica.
