# AEX/SBCO967 Batería 9 cilindros CO2 de 67 L - AEX/SBCO967. Batería 9 cilindros CO2 de 67 L Aguilera

- Propiedad del archivo: CONSTRUNARIO
- Formato: FIEBDC-3/2012
- Programa: Construnario Versión 3.51
- Fecha de los precios: 14/11/2023
- Divisa: EUR

**AEXSBCO967** u AEX/SBCO967 Batería 9 cilindros CO2 de 67 L - AEX/SBCO967. Batería 9 cilindros CO2 de 67 L Aguilera
Precio: 9357.00
Batería 9 cilindros CO2 de 67 L de Aguilera Electrónica.
