# AEX/SDR3 - Sistema de disparo para 3 válvulas direccionales - Válvulas direccionales para CO2 Aguilera

- Propiedad del archivo: CONSTRUNARIO
- Formato: FIEBDC-3/2012
- Programa: Construnario Versión 3.51
- Fecha de los precios: 14/11/2023
- Divisa: EUR

| Código | Ud | Descripción | Precio |
|---|---|---|---|
| AEXSDR3 | u | AEX/SDR3 - Sistema de disparo para 3 válvulas direccionales - Válvulas direccionales para CO2 Aguilera | 817.00 |
